# Kreissporthalle Schifferstadt
Angebotsaufforderung (GAEB DA XML 3.3, DA83)
Projekt: 200-045
Währung: EUR
Auftraggeber: PfV Planungsbüro für Versorgungstechnik, Martin Nebel, Wasserbettstraße 30, 68542 Heddesheim, D, Telefon +49 (6203) 49 53 028, E-Mail martin.nebel@pfv-nebel.de
Ausführungsort: Schulzentrum Schifferstadt, Verbesserung Trinkwasserhygiene "Neue Sp, Kreissporthalle
Erstellt mit: BUILDUP, BUILDUP v30.1.0.0, 05.05.2026

## 003 Raumlufttechnische Anlagen

### 3 Raumlufttechnische Anlagen

*Hinweis: ATV DIN 18299*
01. ATV DIN 18299
0.1 Angaben zur Baustelle

0.1.1 Lage der Baustelle, Umgebungsbedingungen, Zufahrtsmöglichkeiten und Beschaffenheit der Zufahrt sowie etwaige Beschränkungen bei ihrer Benutzung:
Das Grundstück der neuen Kreissporthalle Schifferstadt befindet sich innerhalb eines bestehenden Schul- und Sportareals. Die Umgebung ist geprägt durch schulische Einrichtungen und Sportanlagen. Daraus ergeben sich erhöhte Anforderungen an die Baustellenlogistik, insbesondere im Hinblick auf Schulbetrieb, Fußgängerverkehr und Lärmschutz.

Die Baustelle ist grundsätzlich gut über das örtliche Straßennetz erreichbar. Die Hauptzufahrt erfolgt über öffentliche, asphaltierte Straßen, die für den Baustellenverkehr geeignet sind. Die Erschließung des Grundstücks ermöglicht die Anfahrt mit LKW sowie Baufahrzeugen.

Aufgrund der Lage im schulischen Umfeld ist mit zeitlichen Einschränkungen für den Baustellenverkehr zu rechnen. Insbesondere zu Schulanfangs- und Schulschlusszeiten kann es zu erhöhtem Verkehrsaufkommen kommen, sodass Anlieferungen und Abtransporte entsprechend koordiniert werden müssen. Zusätzlich ist auf die Einhaltung von Lärmschutzvorgaben sowie auf die Sicherheit von Fußgängern und Radfahrern besondere Rücksicht zu nehmen.

Park- und Lagerflächen für Baumaterialien stehen auf dem Baugrundstück nur eingeschränkt zur Verfügung und sind im Zuge der Baustelleneinrichtung entsprechend zu organisieren.

0.1.3 Art und Lage der baulichen Anlagen:
Die betroffenen Sanitäranlagen sind funktional in die bauliche Gesamtanlage der Sporthalle integriert und befinden sich in den zugehörigen Umkleide- und Nebenräumen. Sie sind so angeordnet, dass kurze Wege zwischen Sportfläche und Umkleidebereichen gewährleistet sind. Die Anlagen umfassen Waschräume, WC-Räume sowie Duschräume für die Nutzer der Sporthalle. Die gesamte Fläche dieser Bereiche beträgt ca. 350 m².

0.1.4 Verkehrsverhältnisse auf der Baustelle, insbesondere Verkehrsbeschränkungen:
Siehe 0.1.1

0.1.5 Für den Verkehr freizuhaltende Flächen:
Dem AN obliegt während seiner Arbeiten und Lieferungen die Verkehrssicherungspflicht gegenüber allen anderen Verkehrsteilnehmern. Die Richtlinien für die Sicherung von Arbeitsstellen an Straßen RSA - 1995, die Straßenverkehrsordnung (StVO und VwV-StVo) und die ZTVA-SA 97 sind zu beachten.

0.1.6 Art, Lage, Maße und Nutzbarkeit von Transporteinrichtungen und Transportwegen:
Alle notwendigen Geräte und Baustoffe sind über den Haupteingang der Sporthalle einzubringen. Zugang über das Baufeld ist ebenerdig.

0.1.7 Lage, Art, Anschlusswert und Bedingungen für das Überlassen von Anschlüssen für Wasser, Energie und Abwasser:
Anschlüsse für Baustrom und Bauwasser und Abwasser werden bauseits hergestellt, unterhalten und rückgebaut.

0.1.8 Lage und Ausmaß der dem Auftragnehmer für die Ausführung seiner Leistungen zur Benutzung oder Mitbenutzung überlassenen Flächen und Räume:
Im Baustelleneinrichtungsbereich werden Lagerflächen zur Verfügung gestellt. In Absprache mit der örtlichen Bauleitung können in begrenztem Umfang auf dafür vorgesehenen Flächen im Baustelleneinrichtungsbereich kleinere Baucontainer aufgestellt werden.

0.1.11 Besondere umweltrechliche Vorschriften
Durch den AN sind lärm-, staub- und erschütterungsarme Baumaßnahmen vorzusehen.
Die Staubentwicklung ist durch geeignete Maßnahmen so zu beschränken, dass keine Belästigungen, Beschädigungen und Verstaubungen des Umfeldes entstehen.

0.1.16 Im Bereich der Baustelle vorhandene Anlagen, insbesondere Abwasser- und Versorgungsleitungen:
Die bauseitigen Anschlüsse für Baustrom, Bauwasser und Abwasser sind zu schützen und sachgerecht zu nutzen.

0.1.19 Gegebenenfalls gemäß der Baustellenverordnung getroffene Maßnahmen
Der AN hat im Bereich der Baustelleneinrichtung und der eigenen Arbeitsbereiche für ausreichende Beleuchtungsstärken zu sorgen:
- Verkehrswege, Treppen und Flure mindestens 20 Lux
- durch den AN selbst zu beleuchtende Arbeitsbereiche mindestens 200 Lux
Für die Ausbaugewerke wird bauseits durch die Elektrofirma im Gebäude eine Baustellenbeleuchtung eingerichtet und unterhalten.

0.1.22 Art und Zeit der vom Auftraggeber veranlassten Vorarbeiten:
Die vorgesehene Demontage der Sanitär- und Lüftungsinstallationen, sowie der geplante Rückbau des Innenausbaus ist zum Zeitpunkt der Installationsarbeiten bereits abgeschlossen.

0.1.23 Arbeiten anderer Unternehmer auf der Baustelle:
Bei der Sanierung der Umkleiden, Wasch- und Nebenräumen sind andere Unternehmer beschäftigt, hierdurch entstehende Überschneidungen sind mit der örtlichen Bauleitung abzustimmen.

0.2 Angaben zur Ausführung

0.2.1 Vorgesehene Arbeitsabschnitte, Arbeitsunterbrechungen und Arbeitsbeschränkungen nach Art, Ort und Zeit sowie Abhängigkeit von Leistungen anderer Gewerke:
Die Arbeiten sind in einem Zuge durchzuführen. Auftretende Überschneidungen sind vor Ort abzustimmen.

0.2.7 Besondere Anforderungen an das Auf- und Abbauen sowie Vorhalten von Gerüsten:
Die Gerüste sind ausschließlich für die eigenen Arbeiten zu errichten, vorzuhalten und termingerecht wieder abzubauen.

0.2.13 Art und Umfang der vom Auftraggeber verlangten Eignungs- und Gütenachweise:
Entsprechend Leistungsbeschreibung

0.2.16 Art, Anzahl, Menge oder Masse der Stoffe und Bauteile, die vom Auftraggeber beigestellt werden, sowie Art, genaue Bezeichnung des Ortes und Zeit ihrer Übergabe:
Durch den Auftraggeber werden zwei Wasserzähler bereitgestellt. Der Ort und die Zeit werden im Zuge der Baumaßnahme mit dem AN abgestimmt.

0.2.19 Mitwirken beim Einstellen von Anlagenteilen und bei der Inbetriebnahme von Anlagen im Zusammenwirken mit anderen Beteiligten, z. B. mit dem Auftragnehmer für die Gebäudeautomation:
Gemäß gewerkespezifische ATV.

0.2.21 Übertragung der Wartung während der Dauer der Verjährungsfrist für die Mängelansprüche auf maschinelle und elektrotechnische sowie elektronische Anlagen oder Teile davon, bei denen die Wartung Einfluss auf die Sicherheit und Funktionsfähigkeit hat ( vergleiche §13 Absatz 4 Nummer 2 VOB/B), durch einen besonderen Wartungsvertrag:
Ein Wartungsvertrag wird ggf. im Zuge der Beauftragung oder im Nachgang vereinbart. Die genauen Konditionen werden in diesem Zusammenhang festgelegt.

0.4. Einzelangaben zu Nebenleistungen und Besonderen Leistungen

0.4.1 Nebenleistungen:
Nebenleistungen von erheblicher Bedeutung für die Preisbildung z.B. Baustelleneinrichtung werden im LV in gesonderter Position ausgeschrieben.

*Hinweis: ATV DIN 18379*
02. ATV DIN 18379

Angaben zur Baustelle

0.1.1 Hauptwindrichtung
Für die Stadt Schifferstadt im Rhein-Pfalz-Kreis ist als Hauptwindrichtung Südwest definiert.

0.1.3 Bebauung der Umgebung
Das Grundstück der neuen Kreissporthalle Schifferstadt befindet sich innerhalb eines bestehenden Schul- und Sportareals. Die Umgebung ist geprägt durch schulische Einrichtungen und Sportanlagen.

0.1.6 Art und Umfang der Schutzmaßnahmen entsprechend VDE-Bestimmungen
 VDE 100

Angaben zur Ausführung

0.2.1 Anzahl, Art, Lage, Maße, Stoffe und Ausbildung der herzustellenden Anlagen
Die Bestandsinstallation der Kostengruppe 430 wird überwiegend beibehalten. In den Umkleiden, Waschräumen und Nebenräumen werden die Hauptverteilleitungen beibehalten und die Rundrohrleitungen zu den Auslässen, sowie die Auslässe gegen neue getauscht. Die verbleibenden Luftleitungen und RLT-Geräte werden in einer vorgezogenen Maßnahme hygienetechnisch gereinigt.

Die Planung der raumlufttechnischen Anlagen richtet sich nach den allgemein anerkannten Regeln der Technik (a.a.R.d.T.), insbesondere DIN EN 16798, den Vorgaben aus der Arbeitsstättenrichtlinie sowie der DIN 18017-3 und den Vorgaben durch den Auftraggeber, sofern diese nicht im Widerspruch zu den technischen Anforderungen stehen.

Es kommen situationsbedingt verzinkte Spiralfalzrohre gemäß den geltenden Richtlinien und Normen zum Einsatz. Zur Luftmengeneinstellung sind mechanische Volumenstromregeleinrichtungen geplant. Die Luftauslässe im Luftleitungsnetz erhalten Mengeneinstellungen. Messöffnungen werden an geeigneten Stellen des Luftverteilsystems bedarfsgerecht vorgesehen.

Die lufttechnisch einzuhaltenden Schallpegel werden durch entsprechende Geräteeinbauten (Schall-dämpfer) und regelkonforme Auslegung des Luftverteilsystems inkl. Einbauten und Auslässen berücksichtigt. Der Planung wurde unsererseits eine Schallemissionswertgrenze von 35 dB(A) zugrunde gelegt.

0.2.2 Umfang der vom Auftragnehmer vorzunehmenden Installation der anlageninternen elekrtischen Leitungen einschließlich Auflegen auf die Klemmen
Die Kabel- und Leitungsverlegung für die Gewerke Heizung / Lüftung /Sanitär erfolgt durch die beauftragte Elektrofirma nach Angabe des jeweiligen Auftragnehmers. Die für diese elektrische Installation erforderlichen Kabellisten und Grundrisspläne mit Standortangabe der einzelnen Positionen sind der Elektrofirma rechtzeitig und unaufgefordert über die Bauleitung zu übergeben.
Das Ablängen und Einführen in Geräte und Verteilungen, das Abmanteln und Auflegen sowie die Prüfung und Inbetriebnahme ist Sache des Auftragnehmers des jeweiligen Gewerkes und liegt in dessen Verantwortung. Diese Arbeiten sind von Elektrofacharbeitern durchführen zu lassen.

0.2.4 Geforderte Druckstufen und Dichtheitsklassen für Luftleitungssysteme
Dichtheitsklasse ATC3 DIN EN 16798-3

0.2.5 Anzahl, Art und Maße von Öffnungen und deren Deckel für technische und hygienische Arbeiten im Luftleitungsnetz
gemäß Ausschreibung

0.2.9 Schutz von Bau- und Anlagenteilen, Einrichtungsgegenständen und dergleichen
Bis zur vollständigen Abnahme der Anlage hat der Auftragnehmer für den Schutz seines Werkes selbständig Sorge zu tragen.

0.2.11 Anforderungen an den Brand-, Schall-, Wärme-, Feuchte- und Strahlenschutz. Energieeffizienz sowie an die Luftdichtheit der Gebäudehülle. Art und Umfang erforderlicher Leistungen
siehe ATV DIN 18379 0.2.1

0.2.15 Art und Umfang von Hygienemaßnahmen, z. B. entsprechend VDI 6022 Blatt 1 "Raumlufttechnik, Raumluftqualität - Hygieneanforderungen an Raumlufttechnische Anlagen und Geräte (VDI-Lütungsregeln)"
VDI 6022 Blatt 1

0.2.18 Schnittstellen zu anderen Gewerken
Schnittstelle zu den Gewerken Elektro

0.2.20 Art und Umfang von Leistungen zur gewerkeübergreifenden Inbetriebnahme
Die Anzeige der Inbetriebnahmebereitschaft muss mindestens 5 Tage vor Inbetriebnahme schriftlich erfolgen. Die Koordination aller Beteiligten obliegt dem Auftragnehmer.

0.2.21 Art und Umfang der bereit zu stellenden und zu übergebenden Unterlagen vor der Montage bzw. zur Bestandsdokumentation, z. B.:
- Grundrissplan
- Stückliste, enthaltend alle Mess-, Steuerungs und Regelgeräte
- Berechnung der Leitungsnetze, Einstellwerte und Anlagenteile

02.23 Durchführung von Funktionsmessungen
Funktionsmessungen müssen rechtzeitig vor Abnahme durchgeführt und protokolliert werden.

0.2.24Angebot eines Instandhaltungs- bzw. Wartungsvertrages
Ein Wartungsangebot ist in Abstimmung mit dem Auftraggeber ggf. nachträglich abzugeben.

0.2.25 Art und Umfang der dem Auftragnehmer für die Beurteilung und Ausführung der Anlage zu liefernden Planungsunterlagen und Berechnungen
siehe ATV DIN 18379 2.21

0.2.27Art der Verbindung von Luftleitungen, z. B. geflanscht, gesteckt, genietet, geschraubt
geflanscht, gesteckt, genietet, geschraubt

0.2.28Art und Umfang von Leitblechen (Luftlenkeinrichtungen)
nach Anforderung Druck-/Dichtheitsklasse

0.2.29Art und Umfang der Kennzeichnung von Luftleitungen
gemäß DIN 2403

0.2.32Bauteilfertigung nach Ausführungsplan oder nach örtlichem Aufmaß
Bauteilfertigung nach Ausführungsplan. Maße sind im Zuge der Erstellung Werk- und Montageplanung rechtzeitig vor Bestellung und Ausführung zu prüfen. Passlängen sind, soweit montagetechnisch erforderlich, vor Ort aufzunehmen.

0.2.33Art, Beschaffenheit und Festigkeit des Untergrundes, z. B. Stahl, Beton, verputztes oder unverputztes Mauerwerk, Holz
Art, Beschaffenheit und Festigkeit des Untergrundes gemäß Ausführungs- und Werkplanung.

0.2.36Anzahl, Art, Lage und Maße von herzustellenden oder zu schließenden Aussparungen
Jedes Gewerk schließt die Ringspalte, welche seine Durchführungen betreffen.

0.2.37 Anzahl, Art, Lage, Maße und Massen von Installations- und Einbauteilen
Nach Ausführungsplanung.

0.4 Einzelangaben zu Nebenleistungen und besonderen Leistungen

0.4.1 Unterlagen und Nachweise zur Leistungsabnahme
Eine Vorab-Ausfertigung der Dokumentation zur ausgeführten Anlage, ist dem AG unmittelbar mit Abschluss der Montage-/Ausführungsarbeiten, mind. 18 Werktage vor Abnahme 1-fach als Entwurf mit auf Revisionsstand in den Grundrisssen und Schemata aktualisierten Eintragungen der gegenüber der Ausführungsplanung im Verlauf der Baumaßnahme stattgefundenen Änderungen, Abweichungen bzw. Ergänzungen, sowie den bei Inbetriebnahme und hydr. Einregulierung vorgenommenen Einstellungen zur Prüfung auf Übereinstimmung mit der ausgeführten Leistung digital vorzulegen. Nach Prüfung des (Entwurfs)-Exemplars ist die Gesamtdokumentation entsprechend Prüfergebnis zu überarbeiten, aktualisieren, zusammenzustellen und 3-fach beim Abnahmetermin zu übergeben. Die Dokumentation muss wie nachfolgendes Beispiel, gegliedert sein.

0 Inhaltsverzeichnis

1 Anlagenbeschreibung:
Die erstellte Anlage ist ausführlich zu beschreiben und alle wesentlichen Daten müssen im Anhang tabellarisch aufgeführt werden.
Anlagenbezogene Regelwerke (Normen, VDI-Richtlinien u.dgl.) sind zu benennen.

2 Berechnungen / Auslegungen / Nachweise
Schriftliche Nachweise über die im Zuge der Montageplanung durchgeführten Berechnungen und Auslegungen wie z.B. Berechnungen von Befestigungskonstruktionen, Standsicherheitsnachweise usw., sowie alle notwendigen Mess- und Einstellprotokolle einschließlich, falls erforderlich Mess-Stellenpläne.

3 Bedienungs- und Wartungsanweisung:
Über die erstellte Anlage und deren Komponenten ist eine ausführliche Bedienungs- und Wartungsanweisung zu erstellen. Der Bedienungs- u. Wartungsanweisung anliegend sind die erforderlichen Wartungsarbeiten und zugeordneten Wartungsintervalle als tabellarische Auflistung aufzustellen.

4 Protokolle / Bescheinigungen:
- Fachunternehmer-/Errichterbescheinigung
- Herstellerbescheinigungen/Zertifikate
- Konformitätserklärungen
- Zeugnisse
- Inbetriebnahmeprotokolle
- Unbedenklichkeitsbescheinigungen
- Einweisungsprotokolle
- Abnahmeprotokolle - und Übergabeprotokolle
(mängelfrei)

5 Herstellerunterlagen
- Lieferantenverzeichnis mit Angabe von Produkt und Anschrift.
-  Dokumentationsunterlagen der Hersteller aller eingebauten Komponenten (wesentliche  Angaben sind in den Unterlagen farbig zu markieren).

6 Revisionspläne:
- Planverzeichnis
- Grundriss (farbig) mit Leitungsverlauf und allen
  wesentlichen betriebsrelevanten Daten

#### 3.1 431 - Lüftungsanlagen

*Hinweis: Luftleitungen*
in verschiedenen Ausführungen

*Hinweis: Luftleitung, Spiralfalzrohre, Stahlblech verzinkt*
wie nachstehend beschrieben:

**3.1.1 Luftltg rund ATC3 Stahl verz längsgefalzt DN100 -750-1000Pa Aufhänge-Auflagekonstruktion schallg.**
STLB-Bau 2025-10 075
Luftleitung, rund, Luftdichtheitsklasse ATC3 DIN EN 16798-3, aus verzinktem Stahl, längsgefalzt, Maße DIN EN 1506, DN 100, mit Einsteckende, Form- und Verbindungsstücke werden gesondert vergütet, min./max. Temperatur der geförderten Luft -15 bis 80 Grad C, Druckbereich von -750 bis 1000 Pa, mit Aufhänge-/Auflagekonstruktion DIN EN 12236, schallgedämmt, befestigen mit Befestigungsmitteln mit bauaufsichtlichem Nachweis einschl. Bohrungen, Befestigungsuntergrund Stahlbeton.
Menge: 24,000 m

**3.1.2 Luftltg rund ATC3 Stahl verz längsgefalzt DN125 -750-1000Pa Aufhänge-Auflagekonstruktion schallg.**
STLB-Bau 2025-10 075
Luftleitung, rund, Luftdichtheitsklasse ATC3 DIN EN 16798-3, aus verzinktem Stahl, längsgefalzt, Maße DIN EN 1506, DN 125, mit Einsteckende, Form- und Verbindungsstücke werden gesondert vergütet, min./max. Temperatur der geförderten Luft -15 bis 80 Grad C, Druckbereich von -750 bis 1000 Pa, mit Aufhänge-/Auflagekonstruktion DIN EN 12236, schallgedämmt, befestigen mit Befestigungsmitteln mit bauaufsichtlichem Nachweis einschl. Bohrungen, Befestigungsuntergrund Stahlbeton.
Menge: 3,000 m

**3.1.3 Luftltg rund ATC3 Stahl verz längsgefalzt DN150 -750-1000Pa Aufhänge-Auflagekonstruktion schallg.**
STLB-Bau 2025-10 075
Luftleitung, rund, Luftdichtheitsklasse ATC3 DIN EN 16798-3, aus verzinktem Stahl, längsgefalzt, Maße DIN EN 1506, DN 150, mit Einsteckende, Form- und Verbindungsstücke werden gesondert vergütet, min./max. Temperatur der geförderten Luft -15 bis 80 Grad C, Druckbereich von -750 bis 1000 Pa, mit Aufhänge-/Auflagekonstruktion DIN EN 12236, schallgedämmt, befestigen mit Befestigungsmitteln mit bauaufsichtlichem Nachweis einschl. Bohrungen, Befestigungsuntergrund Stahlbeton.
Menge: 11,000 m

**3.1.4 Luftltg rund ATC3 Stahl verz längsgefalzt DN180 -750-1000Pa Aufhänge-Auflagekonstruktion schallg.**
STLB-Bau 2025-10 075
Luftleitung, rund, Luftdichtheitsklasse ATC3 DIN EN 16798-3, aus verzinktem Stahl, längsgefalzt, Maße DIN EN 1506, DN 180, mit Einsteckende, Form- und Verbindungsstücke werden gesondert vergütet, min./max. Temperatur der geförderten Luft -15 bis 80 Grad C, Druckbereich von -750 bis 1000 Pa, mit Aufhänge-/Auflagekonstruktion DIN EN 12236, schallgedämmt, befestigen mit Befestigungsmitteln mit bauaufsichtlichem Nachweis einschl. Bohrungen, Befestigungsuntergrund Stahlbeton.
Menge: 91,000 m

**3.1.5 Luftltg rund ATC3 Stahl verz längsgefalzt DN200 -750-1000Pa Aufhänge-Auflagekonstruktion schallg.**
STLB-Bau 2025-10 075
Luftleitung, rund, Luftdichtheitsklasse ATC3 DIN EN 16798-3, aus verzinktem Stahl, längsgefalzt, Maße DIN EN 1506, DN 200, mit Einsteckende, Form- und Verbindungsstücke werden gesondert vergütet, min./max. Temperatur der geförderten Luft -15 bis 80 Grad C, Druckbereich von -750 bis 1000 Pa, mit Aufhänge-/Auflagekonstruktion DIN EN 12236, schallgedämmt, befestigen mit Befestigungsmitteln mit bauaufsichtlichem Nachweis einschl. Bohrungen, Befestigungsuntergrund Stahlbeton.
Menge: 7,000 m

**3.1.6 Luftltg rund ATC3 Stahl verz längsgefalzt DN250 -750-1000Pa Aufhänge-Auflagekonstruktion schallg.**
STLB-Bau 2025-10 075
Luftleitung, rund, aerosolatdicht, Luftdichtheitsklasse ATC3 DIN EN 16798-3, aus verzinktem Stahl, längsgefalzt, Maße DIN EN 1506, DN 250, mit Einsteckende, Form- und Verbindungsstücke werden gesondert vergütet, min./max. Temperatur der geförderten Luft -15 bis 80 Grad C, Druckbereich von -750 bis 1000 Pa, mit Aufhänge-/Auflagekonstruktion DIN EN 12236, schallgedämmt, befestigen mit Befestigungsmitteln mit bauaufsichtlichem Nachweis einschl. Bohrungen, Befestigungsuntergrund Stahlbeton.
Menge: 3,000 m

*Hinweis: Formstück, Luftleitung, rund, Stahlblech verzinkt*
wie nachstehend beschrieben:

**3.1.7 Abzweigreduzierstück Luftleitg rund 90Grad konisch Stahl verz DN125 symmetrisch**
STLB-Bau 2025-10 075
Abzweigreduzierstück, für Luftleitung, rund, Luftdichtheitsklasse ATC3 DIN EN 16798-3, 90 Grad, konisch, aus verzinktem Stahl, größter DN 125, symmetrisch, mit Einsteckenden, mit Lippendichtung, min./max. Temperatur der geförderten Luft -15 bis 80 Grad C, Druckbereich von -750 bis 1000 Pa.
Menge: 2,000 St

**3.1.8 Abzweigreduzierstück Luftleitg rund 90Grad konisch Stahl verz DN150 symmetrisch**
STLB-Bau 2025-10 075
Abzweigreduzierstück, für Luftleitung, rund, Luftdichtheitsklasse ATC3 DIN EN 16798-3, 90 Grad, konisch, aus verzinktem Stahl, größter DN 150, symmetrisch, mit Einsteckenden, mit Lippendichtung, min./max. Temperatur der geförderten Luft -15 bis 80 Grad C, Druckbereich von -750 bis 1000 Pa.
Menge: 12,000 St

**3.1.9 Abzweigreduzierstück Luftleitg rund 90Grad konisch Stahl verz DN180 symmetrisch**
STLB-Bau 2025-10 075
Abzweigreduzierstück, für Luftleitung, rund, Luftdichtheitsklasse ATC3 DIN EN 16798-3, 90 Grad, konisch, aus verzinktem Stahl, größter DN 180, symmetrisch, mit Einsteckenden, mit Lippendichtung, min./max. Temperatur der geförderten Luft -15 bis 80 Grad C, Druckbereich von -750 bis 1000 Pa.
Menge: 18,000 St

**3.1.10 Abzweigreduzierstück Luftleitg rund 90Grad konisch Stahl verz DN250 symmetrisch**
STLB-Bau 2025-10 075
Abzweigreduzierstück, für Luftleitung, rund, Luftdichtheitsklasse ATC3 DIN EN 16798-3, 90 Grad, konisch, aus verzinktem Stahl, größter DN 250, symmetrisch, mit Einsteckenden, min./max. Temperatur der geförderten Luft -15 bis 80 Grad C, Druckbereich von -750 bis 1000 Pa.
Menge: 2,000 St

**3.1.11 Bogen Luftleitg rund 90Grad Stahl verz DN100**
STLB-Bau 2023-10 075
Bogen, für Luftleitung, rund, Luftdichtheitsklasse ATC3 DIN EN 16798-3, 90 Grad, aus verzinktem Stahl, DN 100, mit Einsteckenden, mit Lippendichtung, min./max. Temperatur der geförderten Luft -15 bis 80 Grad C, Druckbereich von -750 bis 1000 Pa.
Menge: 46,000 St

**3.1.12 Bogen Luftleitg rund 90Grad Stahl verz DN150**
STLB-Bau 2025-10 075
Bogen, für Luftleitung, rund, Luftdichtheitsklasse ATC3 DIN EN 16798-3, 90 Grad, aus verzinktem Stahl, DN 150, mit Einsteckenden, mit Lippendichtung, min./max. Temperatur der geförderten Luft -15 bis 80 Grad C, Druckbereich von -750 bis 1000 Pa.
Menge: 2,000 St

**3.1.13 Bogen Luftleitg rund 90Grad Stahl verz DN180**
STLB-Bau 2025-10 075
Bogen, für Luftleitung, rund, Luftdichtheitsklasse ATC3 DIN EN 16798-3, 90 Grad, aus verzinktem Stahl, DN 180, mit Einsteckenden, mit Lippendichtung, min./max. Temperatur der geförderten Luft -15 bis 80 Grad C, Druckbereich von -750 bis 1000 Pa.
Menge: 112,000 St

**3.1.14 Muffe Luftleitg rund Stahl verz DN100**
STLB-Bau 2023-10 075
Muffe, für Luftleitung, rund Luftdichtheitsklasse ATC3 DIN EN 16798-3, aus verzinktem Stahl, DN 100, min./max. Temperatur der geförderten Luft -15 bis 80 Grad C, Druckbereich von -750 bis 1000 Pa.
Menge: 7,000 St

**3.1.15 Muffe Luftleitg rund Stahl verz DN125**
STLB-Bau 2025-10 075
Muffe, für Luftleitung, rund Luftdichtheitsklasse ATC3 DIN EN 16798-3, aus verzinktem Stahl, DN 125, min./max. Temperatur der geförderten Luft -15 bis 80 Grad C, Druckbereich von -750 bis 1000 Pa.
Menge: 3,000 St

**3.1.16 Muffe Luftleitg rund Stahl verz DN150**
STLB-Bau 2025-10 075
Muffe, für Luftleitung, rund Luftdichtheitsklasse ATC3 DIN EN 16798-3, aus verzinktem Stahl, DN 150, min./max. Temperatur der geförderten Luft -15 bis 80 Grad C, Druckbereich von -750 bis 1000 Pa.
Menge: 19,000 St

**3.1.17 Muffe Luftleitg rund Stahl verz DN180**
STLB-Bau 2025-10 075
Muffe, für Luftleitung, rund Luftdichtheitsklasse ATC3 DIN EN 16798-3, aus verzinktem Stahl, DN 180, min./max. Temperatur der geförderten Luft -15 bis 80 Grad C, Druckbereich von -750 bis 1000 Pa.
Menge: 36,000 St

**3.1.18 Muffe Luftleitg rund Stahl verz DN250**
STLB-Bau 2025-10 075
Muffe, für Luftleitung, rund Luftdichtheitsklasse ATC3 DIN EN 16798-3, aus verzinktem Stahl, DN 250, min./max. Temperatur der geförderten Luft -15 bis 80 Grad C, Druckbereich von -750 bis 1000 Pa.
Menge: 3,000 St

**3.1.19 Bundkragen Luftleitg rund Stahl verz DN100**
STLB-Bau 2025-10 075
Bundkragen, für Luftleitung, rund, Luftdichtheitsklasse ATC3 DIN EN 16798-3, aus verzinktem Stahl, DN 100, min./max. Temperatur der geförderten Luft -15 bis 80 Grad C, Druckbereich von -750 bis 1000 Pa.
Menge: 2,000 St

**3.1.20 Bundkragen Luftleitg rund Stahl verz DN125**
STLB-Bau 2025-10 075
Bundkragen, für Luftleitung, rund, Luftdichtheitsklasse ATC3 DIN EN 16798-3, aus verzinktem Stahl, DN 125, min./max. Temperatur der geförderten Luft -15 bis 80 Grad C, Druckbereich von -750 bis 1000 Pa.
Menge: 2,000 St

**3.1.21 Bundkragen Luftleitg rund Stahl verz DN180**
STLB-Bau 2025-10 075
Bundkragen, für Luftleitung, rund, Luftdichtheitsklasse ATC3 DIN EN 16798-3, aus verzinktem Stahl, DN 180, min./max. Temperatur der geförderten Luft -15 bis 80 Grad C, Druckbereich von -750 bis 1000 Pa.
Menge: 25,000 St

**3.1.22 Übergangsstück Luftleitg rund konisch Stahl verz DN125 symmetrisch**
STLB-Bau 2025-10 075
Übergangsstück, für Luftleitung, rund, Luftdichtheitsklasse ATC3 DIN EN 16798-3, konisch, aus verzinktem Stahl, größter DN 125, symmetrisch, mit Einsteckenden, mit Lippendichtung, min./max. Temperatur der geförderten Luft -15 bis 80 Grad C, Druckbereich von -750 bis 1000 Pa.
Menge: 2,000 St

**3.1.23 Übergangsstück Luftleitg rund konisch Stahl verz DN150 symmetrisch**
STLB-Bau 2025-10 075
Übergangsstück, für Luftleitung, rund, Luftdichtheitsklasse ATC3 DIN EN 16798-3, konisch, aus verzinktem Stahl, größter DN 150, symmetrisch, mit Einsteckenden, mit Lippendichtung, min./max. Temperatur der geförderten Luft -15 bis 80 Grad C, Druckbereich von -750 bis 1000 Pa.
Menge: 13,000 St

**3.1.24 Übergangsstück Luftleitg rund konisch Stahl verz DN180 symmetrisch**
STLB-Bau 2025-10 075
Übergangsstück, für Luftleitung, rund, Luftdichtheitsklasse ATC3 DIN EN 16798-3, konisch, aus verzinktem Stahl, größter DN 180, symmetrisch, mit Einsteckenden, mit Lippendichtung, min./max. Temperatur der geförderten Luft -15 bis 80 Grad C, Druckbereich von -750 bis 1000 Pa.
Menge: 25,000 St

**3.1.25 Übergangsstück Luftleitg rund konisch Stahl verz DN200 symmetrisch**
STLB-Bau 2025-10 075
Übergangsstück, für Luftleitung, rund, Luftdichtheitsklasse ATC3 DIN EN 16798-3, konisch, aus verzinktem Stahl, größter DN 200, symmetrisch, mit Einsteckenden, mit Lippendichtung, min./max. Temperatur der geförderten Luft -15 bis 80 Grad C, Druckbereich von -750 bis 1000 Pa.
Menge: 6,000 St

**3.1.26 Übergangsstück Luftleitg rund konisch Stahl verz DN250 symmetrisch**
STLB-Bau 2025-10 075
Übergangsstück, für Luftleitung, rund, Luftdichtheitsklasse ATC3 DIN EN 16798-3, konisch, aus verzinktem Stahl, größter DN 250, symmetrisch, mit Einsteckenden, mit Lippendichtung, min./max. Temperatur der geförderten Luft -15 bis 80 Grad C, Druckbereich von -750 bis 1000 Pa.
Menge: 2,000 St

**3.1.27 Enddeckel Luftleitg rund Stahl verz DN200**
STLB-Bau 2025-10 075
Enddeckel, für Luftleitung, rund Luftdichtheitsklasse ATC3 DIN EN 16798-3, aus verzinktem Stahl, DN 200, zum Einstecken, min./max. Temperatur der geförderten Luft -15 bis 80 Grad C, Druckbereich von -750 bis 1000 Pa.
Menge: 21,000 St

**3.1.28 Reinigungsdeckel Luftleitg rund Stahl verz DN100**
STLB-Bau 2025-10 075
Reinigungsdeckel, für Luftleitung, rund, Luftdichtheitsklasse ATC3 DIN EN 16798-3, aus verzinktem Stahl, DN 100, zum Einstecken, min./max. Temperatur der geförderten Luft -15 bis 80 Grad C, Druckbereich von -750 bis 1000 Pa.
Menge: 3,000 St

**3.1.29 Reinigungsdeckel Luftleitg rund Stahl verz DN200**
STLB-Bau 2025-10 075
Reinigungsdeckel, für Luftleitung, rund, Luftdichtheitsklasse ATC3 DIN EN 16798-3, aus verzinktem Stahl, DN 200, zum Einstecken, min./max. Temperatur der geförderten Luft -15 bis 80 Grad C, Druckbereich von -750 bis 1000 Pa.
Menge: 24,000 St

*Hinweis: Luftleitung, Alurohre, flexibel*
wie nachstehend beschrieben:

**3.1.30 Luftltg rund flexibel Alu DN100**
STLB-Bau 2023-10 075
Luftleitung, rund, flexibel, aus Aluminium, Ausführung A DIN EN 13180, DN 100, Verbindung mit Einsteckende, Form- und Verbindungsstücke werden gesondert vergütet, min./max. Temperatur der geförderten Luft -15 bis 80 Grad C.
Menge: 47,000 m

**3.1.31 Luftltg rund flexibel Alu DN180**
STLB-Bau 2025-10 075
Luftleitung, rund, flexibel, aus Aluminium, Ausführung A DIN EN 13180, DN 180, Verbindung mit Einsteckende, Form- und Verbindungsstücke werden gesondert vergütet, min./max. Temperatur der geförderten Luft -15 bis 80 Grad C.
Menge: 12,000 m

*Hinweis: Luftdurchlässe*
wie nachstehend beschrieben:

**3.1.32 Luftventil Zu-Abluft 100mm beschStahl**
STLB-Bau 2025-04 075
Luftventil, für Zu-/Abluft, für Einbau in runde Luftleitungen, Nenngröße 100 mm, mit Ventilsitz und manuell einstellbarem Ventilteller, aus beschichtetem Stahl.
Menge: 34,000 St

**3.1.33 Decken-Drallluftdurchlass Luftstrahl einstellbar Frontpl quadratisch L/B 400/400mm Gr.400**
STLB-Bau 2025-10 075
Decken-Drallluftdurchlass, Luftstrahl einstellbar, Frontplatte quadratisch, mit axial angeordneten Luftschlitzen, mit einstellbaren Luftleitelementen, Frontplatte aus beschichtetem Stahl, Luftleitelemente aus Kunststoff, Frontplattennennmaß L/B 400/400 mm, Nenngröße 400, mit Luftleitungsanschluss.
Menge: 13,000 St

*Hinweis: Volumenstromregler konstant*
wie nachstehend beschrieben:

**3.1.34 Volumenstromregler DN100 Gehäuse Stahl verz**
STLB-Bau 2025-10 075
Volumenstromregler,

Volumenstrom '100' m3/h,  Druckdifferenz 30 bis 300 Pa bei Sollvolumenstrom, mit Schalldämmung und Mantel aus verzinktem Stahl, mechanisch selbsttätig für konstante Volumenströme, rund, für horizontalen Einbau, DN 100, Gehäuse aus verzinktem Stahl, mit Inspektions- und Wartungsöffnung, mit Steckverbinder, geschraubt/genietet, mit Dichtungsband, Klappenwellen wartungsfrei gelagert, Klappen/-blatt aus verzinktem Stahl, mit mechanischem Stellungsanzeiger,

Hersteller und Typ '....................................................' vom Bieter einzutragen .
Menge: 3,000 St

**3.1.35 Volumenstromregler DN200 Gehäuse Stahl verz**
STLB-Bau 2025-10 075
Volumenstromregler,

Volumenstrom '100' m3/h,  Druckdifferenz 30 bis 300 Pa bei Sollvolumenstrom, mit Schalldämmung und Mantel aus verzinktem Stahl, mechanisch selbsttätig für konstante Volumenströme, rund, für horizontalen Einbau, DN 200, Gehäuse aus verzinktem Stahl, mit Inspektions- und Wartungsöffnung, mit Steckverbinder, geschraubt/genietet, mit Dichtungsband, Klappenwellen wartungsfrei gelagert, Klappen/-blatt aus verzinktem Stahl, mit mechanischem Stellungsanzeiger,

Hersteller und Typ '....................................................' vom Bieter einzutragen .
Menge: 24,000 St

*Hinweis: Schalldämpfer*
wie nachstehend beschrieben:

**3.1.36 Schalldämpfer rund Druckdifferenz bis 30Pa DN100**
STLB-Bau 2024-04 075
Schalldämpfer, rund, für Luftleitungseinbau einschl. Gehäuse, Druckdifferenz bis 30 Pa,

Mind.-Dämpfung bei den Oktavmittenfrequenzen 63/125/250/500/1000/2000/4000/8000 Hz in dB '....................................................'
DN 100, aerosolatdicht, Luftdichtheitsklasse ATC2 DIN EN 16798-3, Außenrohr aus Aluminium, Innenrohr perforiert, aus Aluminium, Verbindung mit Einsteckenden, mit Lippendichtung, geschraubt/genietet, mit Dichtungsband.
Menge: 3,000 St

**3.1.37 Schalldämpfer rund Druckdifferenz bis 30Pa DN200**
STLB-Bau 2025-10 075
Schalldämpfer, rund, für Luftleitungseinbau einschl. Gehäuse, Druckdifferenz bis 30 Pa,

Mind.-Dämpfung bei den Oktavmittenfrequenzen 63/125/250/500/1000/2000/4000/8000 Hz in dB '....................................................'
DN 200, aerosolatdicht, Luftdichtheitsklasse ATC2 DIN EN 16798-3, Außenrohr aus Aluminium, Innenrohr perforiert, aus Aluminium, Verbindung mit Einsteckenden, mit Lippendichtung, geschraubt/genietet, mit Dichtungsband.
Menge: 24,000 St

*Hinweis: Befestigung*
für Luftleitungen rechteckig und rund

**3.1.38 Form-/Hohlprofilstahlkonstruktion Stahl verz**
STLB-Bau 2020-04 042
Form-/Hohlprofilstahlkonstruktion, aus verzinktem Stahl, für Stütz-, Hänge-, Trag- und Sonderbefestigung, schallentkoppelt gelagert, der rechnerische Nachweis der Tragfähigkeit ist auf Verlangen vorzulegen.
Menge: 100,000 kg

*Hinweis: Beschriftung*
wie nachstehend beschrieben:

**3.1.39 Bezeichnungsschild Schicht-Pressstoff Kunststoffabdeck. H 60-70mm B 110-120mm Schildträger Spannband**
STLB-Bau 2025-10 042
Bezeichnungsschild, Farbe und Beschriftung nach Angaben des AG, aus Schicht-Pressstoff mit Kunststoffabdeckung, Beschriftung 2-zeilig, mit eingesteckten Schriftleisten, rechteckig, Höhe über 60 bis 70 mm, Breite über 110 bis 120 mm, Befestigung mit Schildträger aus verzinktem Stahl, Halter und Spannband, Befestigungsuntergrund Rohrleitung.
Menge: 27,000 St

**3.1.40 Farbkennzeichnung Richtungspfeile**
STLB-Bau 2025-10 041
Farbkennzeichnung DIN 2403 der Luftleitung, Kennzeichnung der Fließrichtung durch Richtungspfeile.
Menge: 36,000 St

#### 3.2 439 - Sonstiges zur KG 430

*Hinweis: Dienstleistungen und Besondere Leistungen*
wie nachstehend beschrieben:

*Hinweis: Revisionspläne*
Erstellung und Übergabe der Revisionspläne gem. Angabe ATV DIN 18379 04.1
3-fach in Papierform, 1-fach auf Datenträger

**3.2.1 Bestandsplan CAD DWG Datenträger Wechseldatenträger USB**
STLB-Bau 2025-10 070
Bestandsplan erstellen, mit CAD-Programm, anhand von mit CAD-Programm erstellten Montageplänen des AN, Übergabe vor der Abnahme, mind. 10 Werktage, als Papierzeichnung/Plotterausdruck, einfach, farbig, gefaltet DIN A 4, einschl. Übergabe der Pläne, Schnittstelle DWG, Datenaustausch über Datenträger, USB, Organisation und Verwaltung des Datenaustausches, Layerstrukturen und Zeichnungsebenen.
Menge: 1,000 St

**3.2.2 Aufbau, Abbau, Benutzung fahrbare Arbeitsbühne**
Aufbauen, Abbauen, Benutzung 3 Monate, fahrbare Arbeitsbühne DIN EN 1004, einschl. Höhe der obersten Gerüstlage bis 2,5 m, im Gebäude.
Menge: 2,000 St

**3.2.3 Lagercontainer**
*** Bedarfsposition ohne GB
Lagercontainer zur Nutzung durch den Auftragnehmer, aufstellen und räumen. Die Größe ist entsprechend der zu erwartenden Lagerfläche zu wählen. Für die Dauer der vertraglich vereinbarten Ausführungszeiten.
Menge: 1,000 St

**3.2.4 Aufenthaltscontainer**
*** Bedarfsposition ohne GB
Aufenthaltscontainer zur Nutzung durch den Auftragnehmer, aufstellen und räumen, beheizbar, elektrisch. Die Größe ist entsprechend der zu erwartenden Mitarbeiteranzahl zu wählen. Für die Dauer der vertraglich vereinbarten Ausführungszeiten.
Menge: 1,000 St

*Hinweis: Stundenlohnarbeiten*
wie nachstehend beschrieben:

**3.2.5 Obermonteur/-in sämtliche Kosten/Zuschläge**
STLB-Bau 2021-10 091
Stundenlohnarbeiten durch Obermonteur/-in
der Verrechnungssatz für die jeweilige Arbeitskraft umfasst sämtliche Aufwendungen wie Lohn- und Gehaltskosten, Lohn- und Gehaltsnebenkosten, Zuschläge, lohngebundene und lohnabhängige Kosten, sonstige Sozialkosten, Gemeinkosten, Wagnis und Gewinn.
Menge: 8,000 h

**3.2.6 Monteur/-in sämtliche Kosten/Zuschläge**
STLB-Bau 2021-10 091
Stundenlohnarbeiten durch Monteur/-in
der Verrechnungssatz für die jeweilige Arbeitskraft umfasst sämtliche Aufwendungen wie Lohn- und Gehaltskosten, Lohn- und Gehaltsnebenkosten, Zuschläge, lohngebundene und lohnabhängige Kosten, sonstige Sozialkosten, Gemeinkosten, Wagnis und Gewinn.
Menge: 16,000 h

**3.2.7 Helfer/-in sämtliche Kosten/Zuschläge**
STLB-Bau 2021-10 091
Stundenlohnarbeiten durch Helfer/-in
der Verrechnungssatz für die jeweilige Arbeitskraft umfasst sämtliche Aufwendungen wie Lohn- und Gehaltskosten, Lohn- und Gehaltsnebenkosten, Zuschläge, lohngebundene und lohnabhängige Kosten, sonstige Sozialkosten, Gemeinkosten, Wagnis und Gewinn.
Menge: 16,000 h
